# Muster-Leistungsbeschreibung
Leistungsbeschreibung (GAEB 90, DA81)
Währung: EUR

## Ziegelschlämmverfugung
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis Regelwerke WTA

Bei der Ausführung der Arbeiten sind insbesondere
 die Regelwerke der WTA (Wissenschaftlich-Technische
 Arbeitsgemeinschaft für Bauwerkserhaltung und
 Denkmalpflege e.V.) zu beachten, z.B.:
 3-5 "Natursteinrestaurierung nach WTA: Reinigung"
 3-17 "Hydrophobierende Imprägnierung von
mineralischen Baustoffen"
 4-3 "Instandsetzen von Mauerwerk -
Standsicherheit/Tragfähigkeit"
 4-5 "Beurteilung von Mauerwerk - Mauerwerksdiagnostik"

*Hinweis*
Hinweis zur Überprüfung der
instandzusetzenden Flächen

Die instandzusetzenden Flächen
sind auf Verschmutzungen, Verfärbungen, Hohllagen,
Durchfeuchtungen, Flecke und Risse zu überprüfen.

Der Untergrund muß sauber, tragfähig, frei von
biologischem Bewuchs, Tensiden,
Staub- und Schalmittel-, Öl- und Fettrückständen
u.a. trennenden Substanzen sein.

Baumängel wie Risse, rissige Fugen, fehlerhafte
Anschlüsse, aufsteigende und hygroskopische
Feuchtigkeit müssen vorher beseitigt werden.

Bei Vorhandensein von bauschädlichen Salzen
ist eine quantitative Schadsalzanalyse unerlässlich.

*Hinweis*
Hinweise zur Baustelleneinrichtung

Geräte, Werkzeuge und sonstige
Betriebsmittel, die zur vertragsgemäßen
Erfüllung der Bauleistungen gehören,
antransportieren, bereitstellen und,
soweit nicht gesondert berechnet,
betriebsfertig einrichten, einschl. aller dazu
notwendigen Arbeiten. Baubüros,
Unterkünfte, Werkstätten, Läger o. ä.
soweit erforderlich,
antransportieren, aufbauen und
einrichten. Strom-, Wasser- und
Fernsprechanschluss sowie
Entsorgungseinrichtungen o.ä. für die
Baustelle herstellen. Die
Verbrauchskosten werden separat zu Lasten
des AN abgerechnet. Kosten für Vorhaltung
und Betrieb von Werkzeugen und Geräten,
sind nicht in diese Pauschale, sondern mit in
die Einheitspreise der entsprechenden
Teilleistungen einzurechnen.

*Hinweis*
Hinweis zum Schutz angrenzender Bauteile

Alle nicht zu behandelnden Flächen und solche,
die nicht mit dem jeweiligen Produkt
in Berührung kommen sollen, wie z. B. Fenster, Türen,
Wand- u. Bodenflächen sind mittels Polyethylenfolien,
Hartfaserplatten oder anderer geeigneter Maßnahmen
abzudecken und zu schützen.

*Hinweis*
Hinweis zur Abfallentsorgung

Der durch die Arbeiten anfallende Schmutz bzw.
Abfall wird Eigentum des Auftragnehmers und ist
von diesem gemäß den örtlichen Bestimmungen
aufzufangen und sach- und fachgerecht zu entsorgen.
Die örtlich geltenden Emissionsschutzbestimmungen sind
zu beachten.

*Hinweis*
Hinweis zu Aufwand für
Probe-/Musterflächen

Die Kosten für das Herstellen von Probe- und/oder
Musterflächen
incl. Schutzmaßnahmen für angrenzende und nicht zu
behandelnde Flächen sind in die Einheitspreise
einzukalkulieren, ebenso das Vorhalten dafür
notwendiger Materialien, Werkzeuge, Maschinen und
Geräte.

*Hinweis*
Hinweise zur hydrophobierenden
Imprägnierung

Von der hydrophobierenden Imprägnierung von
Teilflächen an einer Fassade ist abzuraten.
Es muss in jedem Fall gewährleistet sein, dass Wasser
nicht
hinter die hydrophobierte Zone gelangen kann.

### Titel 00002 Fassadenreinigung

*Hinweis*
Hinweise zur Reinigung der
Baustoffoberflächen

Ziel der Reinigung ist nicht eine absolut saubere,
porentief reine Baustoffoberfläche, sondern die
Entfernung von
nicht tragfähigen Altbeschichtungen und/oder
Verunreinigungen, welche die feuchtetechnischen
Eigenschaften des Baustoffes und/oder die Haftung
nachfolgend aufzubringender Materialien negativ
beeinflussen.

Das Reinigungsziel ist objektbezogen in Abstimmung mit
dem AG bzw. der örtlichen Bauleitung festzulegen

Die Eignung des angebotenen Reinigungsverfahrens ist an
Hand von Probefläche nachzuweisen.
Erst nach Abnahme der Probeflächen durch den AG bzw.
der örtlichen Bauleitung darf mit den Arbeiten
begonnen werden.

Die Kosten für das Herstellen von Probe- und/oder
Musterflächen incl. Schutzmaßnahmen für angrenzende
und nicht zu behandelnde Flächen sind in die
Einheitspreise einzukalkulieren, ebenso das Vorhalten
dafür notwendiger Materialien, Werkzeuge, Maschinen
und Geräte.

Ein Substanzverlust durch zu hohen Arbeitsdruck
und/oder zu hoher Abrasion des Reinigungsverfahrens
sind in jedem Fall zu vermeiden. Führt das
ausgewählte bzw. vorgeschriebene Reinigungsverfahren
zu einer merklichen Schädigung der Oberfläche, sind
die Arbeiten unverzüglich einzustellen
und die Bauleitung zu verständigen.

Anfallendes Wasser und abgetragenes Material
wird Eigentum des AN und ist umweltgerecht nach
den Bestimmungen des Gesetzgebers zu entsorgen.
Die örtlich geltenden Immissionsschutzbestimmungen
sind zu beachten.

**00002.0001 Reinigung mit Fassadenreiniger-Paste (Clean FP)**
*** Grundposition ZZ 001.0
Entfernung von starken,urbanen Verschmutzungen (Ruß,
Staub, Industrieschmutz, etc.) auf mineralischen
Baustoffuntergründen,
ausgenommen Kalksandsteine und glasierte Flächen
mit Fassadenreiniger-Paste.

Produkt: Remmers Clean FP
oder glw.

Eigenschaften:
Hohe Reinigungskraft
Pastöse Form
Standfest an senkrechten Flächen
Rationeller Auftrag

Produktkenndaten:
Trägermaterial Wasser
Viskosität Ca. 1800 mPa·s
Aussehen Gelblich
pH-Wert (20 °C) Ca. 5,0

Angebotenes Produkt:_____________

Verbrauch:
ca.0,1 kg/m² Remmers Clean FP <0666>
je nach Verunreinigung
Einheit: m2

**00002.0002 Reinigung im rotec-Softstrahlverfahren**
*** Wahlposition ZZ 001.1
Entfernen von Verschmutzungen
mit dem untergrundschonenden rotec-Softstrahlverfahren.

Eigenschaften des Strahlmittels:
Synthetisches Softstrahl-Granulat
Substanzschonend
Optimale Leistung bei minimalem Oberflächenabtrag
Keine Gefahr der Silikose durch Strahlmittel
Anwendbar gemäß den Anforderungen der BGR 500 Kapitel
2.24
Umweltfreundliches Strahlmittel in Anlehnung an ISO
11126-4 N/CS/G

Produktkenndaten des Strahlmittels:
Teilchenform Kubisch
Härte nach Mohs 6 - 7
Spezifisches Gewicht ca. 2,4 - 2,6 g/cm³
Schüttdichte ca. 1,05 - 1,4 g/cm³

Reinigungsgrad, Strahldruck, Wasseranteil
und Strahlgut-Körnung sind mittels genügend großer,
repräsentativer Probeflächen festzulegen.

Verbrauch:
ca. 40-100 kg/h Remmers rotec Glaspudermehl
<5280> A0  0,04 - 0,09 mm
<5278> A2  0,09 - 0,25 mm
Einheit: m2

**00002.0003 Reinigung mit Hochdruckreiniger und Wasser**
*** Wahlposition ZZ 001.2
Reinigung der Flächen mit klarem Wasser
unter Verwendung eines
Hochdruckreingungs- oder Heißdampfstrahlgerätes
(Druckeinstellung, Temperatur
und Einwirkzeit ist Hand von Probeflächen
festzulegen).

Untergrund:_________________
Einheit: m2

**00002.0004 Reinigung mit biologisch abbaubarer Tensidlösung (Clean SL)**
*** Bedarfsposition ohne GB
Reinigen der Fassadenflächen mit einer biologisch
abbaubaren Tensidlösung.

Produkt: Remmers Clean SL
oder glw.

Eigenschaften:
Hohe Waschaktivität
Hoch ergiebiges Konzentrat
Schaumarm
Manuell und maschinell verarbeitbar
Biologisch abbaubar

Produktkenndaten:
Dichte (20 °C) 1,00 kg/l
Tensidgehalt Ca. 10 %
pH-Wert (20 °C) Ca. 11,5

Angebotenes Produkt:_____________

Verbrauch:
ca. 0,01 ? 0,05 l/m² Remmers Clean SL <0671>
je nach Verunreinigung
Einheit: m2

**00002.0005 Reinigung mit bakterizid, fungizid und algizid wirkendem Kombinationsprodukt**
*** Bedarfsposition ohne GB
Entfernen von biologischen Verschmutzungen auf
mineralischen Untergründen mit einem bakterizid,
fungizid und algizid wirkendem Kombinationsprodukt.

Produkt: Remmers BFA
oder glw.

Eigenschaften:
Ohne hydrophobierende Wirkung
Frei von Schwermetallen

Produktkenndaten:
Dichte (20 °C) 1,0 kg/l
pH-Wert (20 °C) 7,5

Grobe Verschmutzungen mechanisch oder mit
Hochdruckreiniger oder Heißdampfstrahlgerät
entfernen.
Produkt ggf. mehrmals mit geeignetem Werkzeug
aufbringen.
Nach einer vorher festgelegten Einwirkzeit die
behandelte Fläche mit Hochdruckreiniger oder
Heißdampfstrahlgerät reinigen.

Die Einwirkzeit, der Verbrauch des Reinigers sowie die
Art des Hochdruckreinigers / Heißdampfstrahlgerätes
sowie Reinigungsdruck werden nach Beurteilung von
Musterflächen durch die fachlich Beteiligten
festgelegt.

Angebotenes Produkt:_____________

Verbrauch:
mind. 0,2 l/m² Remmers BFA <0673>
je nach Verunreinigung
Einheit: m2

**00002.0006 Reinigung mit saurer Reinigungslösung (Clean AC[basic])**
*** Bedarfsposition ohne GB
Entfernen von starken kalkhaltigen Verunreinigungen
auf mineralischen Untergründen
mit einer sauren Reingungslösung.

Produkt: Remmers Clean AC[basic]
oder glw.

Eigenschaften:
Hoch ergiebiges Pulverkonzentrat
Leichte Löslichkeit in warmem Wasser
pH-Wert 0,8 (10 % Lsg.)

Produktkenndaten:
Aussehen: weißes, kristallines Pulver
Löslichkeit: Sehr gut
pH-Wert: (20 °C) 0,8 (10 % Lsg.)

Die Einwirkzeit und der Verbrauch des Reinigers werden
nach
Beurteilung von Musterflächen durch die fachlich
Beteiligten festgelegt.

Angebotenes Produkt:_____________

Verbrauch:
ca. 0,05 - 0,1 kg/m² Remmers Clean AC [basic]  <0672>
je nach Verunreinigung
Einheit: m2

**00002.0007 Reinigung mit gebrauchsfertigem, saurem Reiniger (Clean WR)**
*** Bedarfsposition ohne GB
Entfernen von Kalk- und Mörtelschleiern
auf mineralischen Untergründen
mit einem sauren Reiniger.

Produkt: Remmers Clean WR
oder glw.

Eigenschaften:
Tensidfrei
Gebrauchsfertig
pH-Wert ca. 1,0

Produktkenndaten:
Dichte (20 °C) Ca. 1,04 g/ml
Aussehen Farblos
pH-Wert (20 °C) Ca. 1,0

Die Einwirkzeit und der Verbrauch des Reinigers werden
nach
Beurteilung von Musterflächen durch die fachlich
Beteiligten festgelegt.

Angebotenes Produkt:_____________

Verbrauch:
ca. 0,3 - 0,5 l/m² Clean WR <0675>
je nach Verunreinigung
Einheit: m2

**00002.0008 Reinigung mit pastösem Abbeizer & Graffiti-Entferner (AGE)**
*** Bedarfsposition ohne GB
Entfernen von Altanstrichen oder Graffitis mit
einem pastösen, wasseremulgierbaren
Abbeizer.

Produkt: Remmers AGE
oder glw.

Eigenschaften:
Lange offene Verarbeitungszeit
N-Methyl-Pyrrolidon-, CKW- und alkalifrei
Biologisch abbaubar

Produktkenndaten:
Dichte (20 °C) 1,04 kg/l
Viskosität Ca. 7000 mPas
Aussehen Gelblich
pH-Wert (20 °C) Ca. 8,5

Die Einwirkzeit und der Verbrauch des Reinigers werden
nach
Beurteilung von Musterflächen durch die fachlich
Beteiligten festgelegt.

Angebotenes Produkt:_____________

Verbrauch:
ca. 0,3 ? 0,5 l/m² je Arbeitsgang Remmers AGE <1368>
Einheit: m2

### Titel 00003 Vorarbeiten

**00003.0001 Ausräumen von geschädigtem /morbidem Fugenmaterial**
Ausräumen von schadhaften Fugen mit geeignetem
Werkzeug ohne Beschädigung der Fugenflanken.
Anschließend den Fugenraum mit ölfreier Druckluft
ausblasen..
Breite der Fugen i.M.: ________cm
Ausräumtiefe:  ________cm
Einheit: m2

**00003.0002 Zerstörte Steine ersetzen**
*** Bedarfsposition ohne GB
Zerstörte  und stark geschädigte Steine nach
vorheriger Abstimmung mit der Bauleitung/Auftraggeber
ausbauen
und durch Material gleicher Art und Güte gemäß dem
ungeschädigten Originalmaterial ersetzen.

Es ist ein dem Originalbestand angepasster
Mauer-/Verlegemörtel zu verwenden.

Die ausgebauten Materialien gehen in den Besitz des AN
über und sind gemäß den örtlichen Bestimmungen
sach- und fachgerecht
zu entsorgen.
Einheit: St

### Titel 00004 Ziegelschlämmverfahren

*Hinweis*
Hinweise zur
Ziegelschlämmverfugung

Bei Ausführung des Ziegelschlämmverfahrens
sind die verfahrensspezifischen Verarbeitungshinweise
des Herstellers zu beachten.
Das Verfahren ist in Abstimmung mit der Bauleitung den
objektspezifischen Bedingungen anzupassen.

**00004.0001 Hydrophobierende, lösemittelhaltige Vorimprägnierung (SNL)**
*** Grundposition ZZ 001.0
Vorbereitete Flächen für Ziegelschlämmverfugung
mit reaktiver, oligomerer Siloxanlösung mit
geruchsneutralem Lösemittel vorimprägnieren.

Produkt: Remmers Funcosil SNL geruchsneutral
oder glw.

Eigenschaften:
Hoch wasserabweisend
Wasserdampfdiffusionsoffen
UV-beständig
Alkalibeständig
Geruchsneutral

Produktkenndaten:
Dichte (20 °C) ca. 0,78
Auslaufzeit s im DIN 4 Becher  ca. 11
Wirkstoffbasis Silan/Siloxan
Wirkstoffgehalt M.-% ca. 7
Flammpunkt °C > 61

Angebotenes Produkt:______________

Verbrauch:
ca. 0,6 l/m² Funcosil SNL geruchsneutral <0641>
Einheit: m2

**00004.0002 Hydrophobierende Vorimprägnierung für lösemittelempfindliche Baustoffe (SN)**
*** Wahlposition ZZ 001.1
Vorbereitete Flächen für Ziegelschlämmverfugung
mit Imprägniermittel auf Silan-Siloxanbasis
für lösemittelempfindliche Baustoffe
vorimprägnieren.

Produkt: Remmers Funcosil SN
oder glw.

Eigenschaften:
Hoch wasserabweisend
Wasserdampfdiffusionsoffen
UV-beständig
Alkalibeständig
Verträglich für lösemittelempfindliche Baustoffe
wie Polystyrol oder Bitumen

Produktkenndaten:
Dichte (20 °C) ca. 0,80
Auslaufzeit im DIN 2 Becher  51 sec.
Wirkstoffbasis Silan/Siloxan
Wirkstoffgehalt M.-% ca. 7
Flammpunkt < 21

Angebotenes Produkt:______________

Verbrauch:
ca. 0,6 l/m² Remmers Funcosil SN <0604>
Einheit: m2

**00004.0003 Auffüttern tiefer liegender Fugen**
*** Bedarfsposition ohne GB
Auffüttern tieferliegender Fugen im
Ziegelschlämmverfahren
mit mineralischer Fugenschlämme und Quarzsandmischung
mit abgestimmter Sieblinie im Verhältnis 1:1 gemischt.

Produkt: Remmers FM FS
oder glw.

Produktkenndaten Fugenschlämme:
Schüttdichte ca. 1,5 kg/l
Druckfestigkeitsklasse > M10
Wasseranspruch ca. 17% entspricht 4,3 l/25 kg
Kapillare Wasseraufnahme < 0,1 kg/m²h
Wasserdampfdiffusionswiderstand µ < 200
Biegezugfestigkeit ca. 5,0 N/mm²
Erstarrungsende ca. 4 Stunden
Größtkorn = 1 mm
Haftzugfestigkeit > 1 N/mm²

Produktkenndaten Quarzsandmischung:
Korndichte 2,65 g/cm³
Körnung ca. 0,1 - 3,0 mm

Angebotenes Produkt:______________

Verbrauch:
ca.1,0 kg/l Hohlraum Remmers FM FS <0435>>
ca.1,0 kg/l Hohlraum Remmers Selectmix RMS <6752>
Einheit: m2

**00004.0004 Verfugung im Ziegelschlämmverfahren (FM FS)**
Verfugen der vorbereiteten Flächen im
Ziegelschlämmverfahren
mit sulfatresistenter vergüteter Fugenschlämme.

Produkt: Remmers FM FS
oder glw.

Produktkenndaten:
Schüttdichte ca. 1,5 kg/l
Druckfestigkeitsklasse > M10
Wasseranspruch ca. 17% entspricht 4,3 l/25 kg
Kapillare Wasseraufnahme < 0,1 kg/m²h
Wasserdampfdiffusionswiderstand µ < 200
Biegezugfestigkeit ca. 5,0 N/mm²
Erstarrungsende ca. 4 Stunden
Größtkorn = 1 mm
Haftzugfestigkeit > 1 N/mm²

Angebotenes Produkt:______________

Verbrauch:
ca. 3 kg/m² <0435> bei 5 mm Fugentiefe
Remmers FM FS <0435>
alternativ FM FS Sonderfarbton <0437>
Einheit: m2

**00004.0005 Nachreinigung imrotec-Softstrahlverfahren**
*** Bedarfsposition ohne GB
Entfernen von durch die Schlämmverfugung verursachter
Verschmutzungen (Mörtelschleier) von den
Ziegeloberflächen
mit dem untergrundschonenden rotec-Softstrahlverfahren.

Die Reinigung darf zu keinem Abtrag der
Ziegeloberfläche führen.

Eigenschaften des Strahlmittels:
Synthetisches Softstrahl-Granulat
Substanzschonend
Optimale Leistung bei minimalem Oberflächenabtrag
Keine Gefahr der Silikose durch Strahlmittel
Anwendbar gemäß den Anforderungen der BGR 500 Kapitel
2.24
Umweltfreundliches Strahlmittel in Anlehnung an ISO
11126-4 N/CS/G

Produktkenndaten des Strahlmittels:
Teilchenform Kubisch
Härte nach Mohs 6 - 7
Spezifisches Gewicht Ca. 2,4 - 2,6 g/cm³
Schüttdichte Ca. 1,05 - 1,4 g/cm³

Reinigungsgrad, Strahldruck, Wasseranteil
und Strahlgut-Körnung sind mittels genügend großer,
repräsentativer Probeflächen festzulegen.

Verbrauch:
ca. 40-100 kg/h Remmers rotec Glaspudermehl
<5280> A0  0,04 - 0,09 mm
<5278> A2  0,09 - 0,25 mm
Einheit: m2

**00004.0006 Hydrophobierende, lösemittelhaltige Nachimprägnierung (SNL)**
*** Grundposition ZZ 002.0
Fassadenflächen nach Abtrocknung
der Schlämmverfugung mit reaktiver, oligomerer
Siloxanlösung
mit geruchsneutralem Lösemittel nachimprägnieren.

Produkt: Remmers Funcosil SNL geruchsneutral
oder glw.

Eigenschaften:
Hoch wasserabweisend
Wasserdampfdiffusionsoffen
UV-beständig
Alkalibeständig
Geruchsneutral

Produktkenndaten:
Dichte (20 °C) ca. 0,78
Auslaufzeit s im DIN 4 Becher  ca. 11
Wirkstoffbasis Silan/Siloxan
Wirkstoffgehalt M.-% ca. 7
Flammpunkt °C > 61

Angebotenes Produkt:______________

Verbrauch:
ca. 0,4 l/m² Remmers Funcosil SNL geruchsneutral <0641>
Einheit: m2

**00004.0007 Hydrophobierende Nachimprägnierung für lösemittelempfindliche Baustoffe (SN)**
*** Wahlposition ZZ 002.1
Fassadenflächen nach Abtrocknung
der Schlämmverfugung mit einem Imprägniermittel
auf Silan-Siloxanbasis
für lösemittelempfindliche Baustoffe
nachimprägnieren.

Produkt: Remmers Funcosil SN
oder glw.

Eigenschaften:
Hoch wasserabweisend
Wasserdampfdiffusionsoffen
UV-beständig
Alkalibeständig
Verträglich für lösemittelempfindliche Baustoffe
wie Polystyrol oder Bitumen

Produktkenndaten:
Dichte (20 °C) ca. 0,80
Auslaufzeit im DIN 2 Becher  51 sec.
Wirkstoffbasis Silan/Siloxan
Wirkstoffgehalt M.-% ca. 7
Flammpunkt < 21

Angebotenes Produkt:______________

Verbrauch:
ca. 0,4 l/m² Remmers Funcosil SN <0604>
Einheit: m2

**00004.0008 Farbtonintensivierende, verfestigende Nachhydrophobierung (AS)**
*** Wahlposition ZZ 002.2
Fassadenflächen nach Abtrocknung
der Schlämmverfugung mit einem Imprägniermittel,
farbtonvertiefend und leicht verfestigend
nachimprägnieren.

Produkt: Remmers Funcosil AS
oder glw.

Eigenschaften:
Wasserabweisend
Wasserdampfdiffusionsoffen
UV-beständig
Alkalibeständig

Produktkenndaten:
Feststoffgehalt 10 M.-% im angelieferten Zustand
Feststoffgehalt  8,5 M.-% im ausreagierten Zustand
Dichte (20 °C) 0.8
Auslaufzeit im DIN 2 Becher 67sec.
Auslaufzeit im DIN 4 Becher 11sec.
Wirkstoffbasis Silan/Siloxan/Acrylat
Wirkstoffgehalt M.-% ca. 11
Flammpunkt > 30

Angebotenes Produkt:______________

Verbrauch:
ca. 0,4 l/m² Remmers Funcosil AS <0640>
Einheit: m2

**00004.0009 Hydrophobierende Nachimprägnierung mit Fassadencreme (FC)**
*** Wahlposition ZZ 002.3
Fassadenflächen nach Abtrocknung
der Schlämmverfugung mit einer Silanemulsion in
Cremeform
nachimprägnieren.

Produkt: Remmers Funcosil FC
oder glw.

Eigenschaften:
Hoch wasserabweisend
Wasserdampfdiffusionsoffen
Verbessert die Frost-/Tausalzbeständigkeit
Ausgezeichnetes Eindringvermögen
UV-beständig
Alkalibeständig

Produktkenndaten:
Dichte (20 °C) Ca. 0,84 kg/l
Wirkstoffbasis Silan/Siloxan
Wirkstoffgehalt Ca. 40 M.-%
Flammpunkt > 61

Angebotenes Produkt:______________

Verbrauch:
ca. 0,15 l/m² Funcosil FC <0711>
Einheit: m2

**00004.0010 Hydrophobierende Nachmprägnierung mit Fassadencreme mit Farbtonintensivierung**
*** Wahlposition ZZ 002.4
Fassadenflächen nach Abtrocknung
der Schlämmverfugung mit einer Silanemulsion in
Cremeform
mit farbtonintensivierender Wirkung nachimprägnieren.

Produkt: Remmers Funcosil FC Plus
oder glw.

Eigenschaften:
Hoch wasserabweisend
Wasserdampfdiffusionsoffen
Verbessert die Frost-/Tausalzbeständigkeit
Ausgezeichnetes Eindringvermögen
UV-beständig
Alkalibeständig

Produktkenndaten:
Dichte (20 °C) Ca. 0,86
Wirkstoffbasis Silan/Siloxan
Wirkstoffgehalt M.-% ca. 40
Flammpunkt > 61
pH-Wert Ca. 7,0 neutral

Angebotenes Produkt:______________

Verbrauch:
ca. 0,15 l/m² Remmers Funcosil FC plus <0712>
Einheit: m2
